# Gemeinde Oberwolfach BV Spinnerberg 1
Angebotsaufforderung (GAEB 90, DA83)
Vergabenummer: 01
Währung: EUR

## Zusätzlicher Text
Vorbemerkung

1. Bei den Arbeiten im Leistungsverzeichnis handelt es sich um
  die Fensterbauarbeiten zur Energetischen Sanierung des Gebäudes
  der Gemeinde Oberwolfach Kiga, Spinnerberg 1  77709 Oberwolfach
  Montage/Einbau der Fenster muss in KW 30/ 31 im August 2024 nach
Absprache.

2. Die Ausführung der Arbeiten hat nach VOB Teil C zu erfolgen.
  Die Unfallverhütungsvorschriften der Bau - BG sind zu beachten.
  Angaben und Verarbeitungshinweise der Hersteller sind
  gleichfalls zu beachten.

3. Das gesamte Objekt soll nach ökologischen Gesichtspunkten
  errichtet werden. Es dürfen daher nur gesundheitlich unbedenkliche
  Baustoffe verwendet werden. Den Nachweis hat der Auftragnehmer
  zu führen.

4. Müllcontainer werden keine gestellt.
  Der Auftragnehmer hat eventuell anfallenden Müll selbst zu entsorgen

5. Die Gewährleistungsfrist richtet sich nach der VOB.
  Die Frist beginnt mit der Abnahme der Leistung.

6. Sämtliche Positionen beinhalten das Liefern und montieren.
  Die Abrechnung erfolgt über die tatsächlich verbauten Materialien.

7. Die geforderten U- Werte (min. 0,95 W/m²K) sind vom Auftragnehmer
nachzuweisen.
  Rahmenstärke und U- Wert vom Glas sind entsprechend einzuplanen.

8. Die genauen Maße sind vom Auftragnehmer verantwortlich an der
Baustelle zu nehmen.
  Maßanpassungen/ Übermaße der Fenster von  +/- 5 cm sind mit
einzukalkulieren.
  Details sind mit dem Planungsbüro zeichnerisch abzustimmen.

9. Das Einstellen der Fenster, kurz vor Einzug, ist mit in den Preis
einzukalkulieren.

10. Die Baustelle sollte vor Ort besichtigt werden.
  Nachforderungen wegen erschwerten Bedingungen usw. werden nicht
akzeptiert !

## FENSTERBAUARBEITEN
Datum: 22.04.24

### Titel 1 BAUSTELLEINRICHTUNG

**1.1 Baustelleneinrichtung**
Auf- und Abbau, Vor- und Unterhalt der erforderlichen
Geräte, Gerüste, Hebebühnen, Fenster-/ Glassauger etc.
die für die Ausführung der Arbeiten erforderlich sind.
Strombereitstellung erfolgt bauseits.
Menge: 1,000 Psch
Zuordnung: 392

### Titel 2 AUSBAU BESTANDSFENSTER MIT ENTSORGUNG

*Hinweis*
Im Innenbereich muss sorgfältig gearbeitet werden!
Die nebenliegenden Wandflächen sollen bestmöglich
unbeschädigt bleiben.
Laibungen werden durch Gipser/Maler neu angepasst/
eingebaut.

**2.1 Bestandsfenster EG ausbauen und entsorgen**
Bestandsfenster ausbauen und fachgerecht entsorgen,
Größen wie folgt:

4  x  1,21 x 1,90 m
2  x  2,08 x 2,21 m
3  x  1,90  x 3,10 m
1  x  1,00 x 2,30 m
1  x  1,00 x 1,60 m
1  x  1,60 x 1,90 m
Menge: 1,000 Psch
Zuordnung: 335

### Titel 3 BESTEHENDE VERSCHATTUNG

*Hinweis*
Bestehende Verschattung an der Süd-Ost Seite
demontieren und nach dem Fenstertausch wieder montieren

**3.1 De-/Montage bestehende Verschattungen**
Bestehende Verschattung an der Süd-Ost Seite
demontieren und nach dem Fenstertausch wieder
montieren.

Verschattung bis zur Montage seitlich geschützt lagern.

Anzahl: 2 Stück
Größe: ca. 2,08 x 2,21 m

Einbauort: Fensterelemente auf der Süd-Ost Seite
(Giebel)
Menge: 1,000 Psch
Zuordnung: 515

### Titel 4 AUSFÜHRUNGSPLANUNG

**4.1 Technische Bearbeitung der Ausführungsplanung**
Technische Bearbeitung der Ausführungsplanung unter
Einhaltung der gesetzlichen Vorgaben (öffentlichen
Gebäuden/Kindergärten, DIN 18008, etc.) für sämtliche
Fenster, Fensterelemente und Beschattungen:

-> Aufmaß an der Baustelle mit Ausführungsbesprechung
-> Lieferung der Zeichnungen als PDF- Datei.
-> Details der Fensteranschlüsse horizontal und
vertikal, Maßstab 1:2
-> Wandanschluß und Sockelausbildung, Maßstab 1:2
-> Vermaßte Ansichtszeichnungen mit Öffnungsrichtung,
Maßstab 1:20
-> Glasaufbau der 3-Scheibenverglasung (Stärke und
Glasart)
-> Genaue Zusammenfassung der erfordelrichen Bauteile
nach Aufmaß
-> Liefern der aktuellen Auftragsbestätigung
-> Abstimmung der Details mit dem Planungsbüro.
  Produktion erst nach Freigabe.
Menge: 1,000 Psch

### Titel 5 BRÜSTUNGSFENSTER SÜD-WEST

*Hinweis*
Ausführungsdetails Fenster

Gesamt Uw-Wert < 0,90 W/m²K, 3-fach verglast
Rahmenstärke ca. 78 mm, nach Bedarf. Kanten an
Fensterelement mit Radius 2 mm.

Holzart : Fichten/ Tannenholz, maximaler
Feuchtigkeitsgehalt 12 %

Konstruktion:
Schlitz- und Zapfenverbindung mit umlaufender
Flügeldichtung und 2. Überschalgsdichtung

Glasart :
Wärmeschutzverglasung, Ug-Wert ca. 0,5 bis 0,6 W/m²K,
nach Bedarf, mit Thermix-Scheibenverbindungsteg in
Schwarz.
Versiegelung der Gläser innen und außen in Schwarz.
Zwei Dichtungsebenen.

Rahmenverbreiterung: unten ca. 30 mm für Dämmkeil/
Unterfensterbank (erforderliche Höhen von Brüstung ca.
70 mm)

Innen: Nut umlaufend 13 x 13 mm, seitlich und oben für
Leibungsplatte
  Unten Falz für Simsen -> nach Absprache

Oberflächen: deckend weiß lackiert, Sikkens auf
Wasserbasis

oder glw. Produkt.
Angeb. Fabrikat : '....................................
...............'

Außen: Aluminium  RAL-Farbe 9007 GM

Beschläge und Fenstergriffgarnitur aus
pulverbeschichtetem
Aluminium, Farbe Silber / EV 1
Fenstergriffgarnitur: abschließbar!

Einbauposition: Putzräger auf Raffstorekasten = VK WDVS

Einbau und Montage nach RAL-Richtlinie/ nach aktuellem
Stand der Technik

Liefern und montieren, inkl. luftdichtem Einbau mit
Illbruck Trioplex

**5.1 Fenster 2- flg D/K**
Fenster, 2-flüglig mit Dreh/ Kipp- Beschlag, mit
Setzholz in der Mitte, gemäß beiliegender Zeichnung.

Größe : ca. 1,60 x 1,92 m Rohmaß

Einbauort : EG Küche
Menge: 1,000 Stck

### Titel 6 FENSTERELEMENTE SÜD-WEST

*Hinweis*
Ausführungsdetails Fensterelemente

Gesamt Uw-Wert < 0,90 W/m²K, 3-fach verglast
Rahmenstärke ca. 78 mm, nach Bedarf. Kanten an
Fensterelement mit Radius 2 mm.

Holzart : Fichten/ Tannenholz, maximaler
Feuchtigkeitsgehalt 12 %

Konstruktion:
Schlitz- und Zapfenverbindung mit umlaufender
Flügeldichtung und 2. Überschalgsdichtung

Rahmenverbreiterung:
- unten ca. 30 mm für Dämmkeil/ Unterfensterbank
(erforderliche Höhen von Brüstung ca. 70 mm)

Glasart :
Fensterflügel:
Wärmeschutzverglasung (Floatverglasung), Ug-Wert ca. 0,
5 bis 0,6 W/m²K,
nach Bedarf, mit Thermix-Scheibenverbindungsteg in
Schwarz.
Versiegelung der Gläser innen und außen in Schwarz.
Zwei Dichtungsebenen.

Festteil unten: einseitig VSG
Außenseite/ Mitte: Wärmeschutzverglasung
(Floatverglasung), siehe Fensterflügel
Innenseite: Verbundsicherheitsglas 6 mm (VSG) als
Durchfallschutz! (Ausführung nach DIN 18008)

Innen: Nut umlaufend 13 x 13 mm, seitlich und oben für
Leibungsplatte
  Unten Falz für Simsen -> nach Absprache

Oberflächen: deckend weiß lackiert, Sikkens auf
Wasserbasis

oder glw. Produkt.
Angeb. Fabrikat : '....................................
...............'

Außen: Aluminium  RAL-Farbe 9007 GM

Beschläge und Fenstergriffgarnitur aus
pulverbeschichtetem
Aluminium, Farbe Silber / EV 1
Fenstergriffgarnitur: abschließbar!

Einbauposition: Putzräger auf Raffstorekasten = VK WDVS

Einbau und Montage nach RAL-Richtlinie/ nach aktuellem
Stand der Technik

Liefern und montieren, inkl. luftdichtem Einbau mit
Illbruck Trioplex

**6.1 Fensterelement 3- flg D/K und Festteil unten**
Fensterelement, 3-flüglig mit Dreh/ Kipp- Beschlag, mit
2 Setzhölzer gleich eingeteilt,
Festteil unten ca. 60 cm ausgehend von Brüstung mit 2
Setzhölzer gleich eingeteilt ,festverglast,
gemäß beiliegender Zeichnung.

Position Querriegel auf min. 0,80 m von OKFFB!

Größe : ca. 1,90 x 3,10 m Rohmaß

Einbauort : Schalfen Kleinkind, Gruppe Kleinkind 2
Menge: 3,000 Stck

**6.2 Fensterelement mit Brüstungsfenster und Balkontüre 1- flg D/K**
Balkontüre, 1-flüglig mit Dreh/ Kipp- Beschlag, in
Verbindung mit
Brüstungsfenster 1-flüglig mit Dreh/ Kipp- Beschalg
gemäß beiliegender Zeichnung.

Brüstungsfenster:
Brüstungsfenster ohne VSG- Verglasung!
Glasaufbau:
Wärmeschutzverglasung (Floatverglasung), Ug-Wert ca. 0,
5 bis 0,6 W/m²K,
nach Bedarf, mit Thermix-Scheibenverbindungsteg in
Schwarz.
Versiegelung der Gläser innen und außen in Schwarz.
Zwei Dichtungsebenen.

Balkontüre: einseitig VSG
Balkontüre einseitig VSG innen (beschrieben in Pos.6)

Rahmenaufdopplung: unten sichtbare Rahmenaufdopplung
für Flachdachaufbau außen ca. 250 mm (Maß muss vor Ort
genommen werden)

Größe : Balkontüre ca. 1,00 x 2,30 m Rohmaß
  Brüstungsfenster 1,00 x 1,60 m Rohmaß (BRH
ca. 0,70 m)

Einbauort : EG Personal
Menge: 1,000 Stck

### Titel 7 FENSTERELEMENTE SÜD-OST

*Hinweis*
Ausführungsdetails Fensterelemente

Gesamt Uw-Wert < 0,90 W/m²K, 3-fach verglast
Rahmenstärke ca. 78 mm, nach Bedarf. Kanten an
Fensterelement mit Radius 2 mm.

Holzart : Fichten/ Tannenholz, maximaler
Feuchtigkeitsgehalt 12 %

Konstruktion:
Schlitz- und Zapfenverbindung mit umlaufender
Flügeldichtung und 2. Überschalgsdichtung

Rahmenaufdopplung:
- oben sichtbare Rahmenaufdopplung für vorhandenen
Raffstore ca. 300 mm (Maß muss vor Ort genommen werden)
-unten ca. 30 mm für Dämmkeil/ Unterfensterbank
(erforderliche Höhen von Brüstung ca. 70 mm)

Glasart :
Fensterflügel:
Wärmeschutzverglasung, Ug-Wert ca. 0,5 bis 0,6 W/m²K,
nach Bedarf, mit Thermix-Scheibenverbindungsteg in
Schwarz.
Versiegelung der Gläser innen und außen in Schwarz.
Zwei Dichtungsebenen.

Festteil unten: einseitig VSG
Außenseite/ Mitte: Wärmeschutzverglasung
(Floatverglasung), siehe Fensterflügel
Innenseite: Verbundsicherheitsglas 8 mm (VSG) zur
Absturzsicherung!
(Ausführung nach DIN 18008)
nach Bedarf, mit Thermix-Scheibenverbindungsteg in
Schwarz.
Versiegelung der Gläser innen und außen in Schwarz.
Zwei Dichtungsebenen.

Innen: Nut umlaufend 13 x 13 mm, seitlich und oben für
Leibungsplatte
  Unten Falz für Simsen -> nach Absprache

Oberflächen: deckend weiß lackiert, Sikkens auf
Wasserbasis

oder glw. Produkt.
Angeb. Fabrikat : '....................................
...............'

Außen: Aluminium  RAL-Farbe 9007 GM

Beschläge und Fenstergriffgarnitur aus
pulverbeschichtetem
Aluminium, Farbe Silber / EV 1
Fenstergriffgarnitur: abschließbar!

Einbauposition: Putzräger auf Raffstorekasten = VK WDVS

Einbau und Montage nach RAL-Richtlinie/ nach aktuellem
Stand der Technik

Liefern und montieren, inkl. luftdichtem Einbau mit
Illbruck Trioplex

**7.1 Fensterelement 2- flg D/K und Festteil unten**
Fensterelement, 2-flüglig mit Dreh/ Kipp- Beschlag, mit
Setzholz in der Mitte,
Festteil unten ca. 60 cm ausgehend von Brüstung mit
Setzholz in der Mitte,festverglast,
gemäß beiliegender Zeichnung.

Position Querriegel auf min. 0,90 m von OKFFB! -->
Absturzsicherung!

Größe : 2,21 x 2,08 m Rohmaß

Einbauort : EG Werkraum, Schalfen Kleinkind
Menge: 2,000 Stck

### Titel 8 FENSTERELEMENTE NORD-OST

*Hinweis*
Ausführungsdetails Fensterelemente

Gesamt Uw-Wert < 0,90 W/m²K, 3-fach verglast
Rahmenstärke ca. 78 mm, nach Bedarf. Kanten an
Fensterelement mit Radius 2 mm.

Holzart : Fichten/ Tannenholz, maximaler
Feuchtigkeitsgehalt 12 %

Konstruktion:
Schlitz- und Zapfenverbindung mit umlaufender
Flügeldichtung und 2. Überschalgsdichtung

Rahmenverbreiterung: unten ca. 30 mm für Dämmkeil/
Unterfensterbank (erforderliche Höhen von Brüstung ca.
70 mm)

Glasart : beidseitig VSG
Fensterflügel:
Innenseite/Mitte: Wärmeschutzverglasung
(Floatverglasung), Ug-Wert ca. 0,5 bis 0,6 W/m²K,
Außenseite: Verbundsicherheitsglas 6 mm (VSG) als
Durchfallschutz (Ausführung nach DIN 18008)
nach Bedarf, mit Thermix-Scheibenverbindungsteg in
Schwarz.
Versiegelung der Gläser innen und außen in Schwarz.
Zwei Dichtungsebenen.

Festteil unten:
Mitte: Wärmeschutzverglasung (Floatverglasung), siehe
Fensterflügel
Innenseite/Außenseite: Verbundsicherheitsglas 6 mm
(VSG) als Durchfallschutz! (Ausführung nach DIN 18008)

Innen: Nut umlaufend 13 x 13 mm, seitlich und oben für
Leibungsplatte
  Unten Falz für Simsen -> nach Absprache

Oberflächen: deckend weiß lackiert, Sikkens auf
Wasserbasis

oder glw. Produkt.
Angeb. Fabrikat : '....................................
...............'

Außen: Aluminium  RAL-Farbe 9007 GM

Beschläge und Fenstergriffgarnitur aus
pulverbeschichtetem
Aluminium, Farbe Silber / EV 1
Fenstergriffgarnitur: abschließbar!

Einbauposition: Putzräger auf Raffstorekasten = VK WDVS

Einbau und Montage nach RAL-Richtlinie/ nach aktuellem
Stand der Technik

Liefern und montieren, inkl. luftdichtem Einbau mit
Illbruck Trioplex

**8.1 Fensterelemente 1- flg D/K und Festteil unten**
Fensterelement, 1-flüglig mit Dreh/ Kipp- Beschlag,
Festteil unten ca. 60 cm ausgehend von Brüstung,
festverglast,
gemäß beiliegender Zeichnung.

Position Querriegel auf min. 0,80 m von OKFFB
Außenbereich!

Größe : ca. 1,21 x 1,90 m Rohmaß

Einbauort : EG Gruppe Kleinkind 1
Menge: 3,000 Stck

### Titel 9 FENSTERELEMENTE 2. RETTUNGSWEG NORD-OST

*Hinweis*
Ausführungsdetails Fensterelemente

Gesamt Uw-Wert < 0,90 W/m²K, 3-fach verglast
Rahmenstärke ca. 78 mm, nach Bedarf. Kanten an
Fensterelement mit Radius 2 mm.

Holzart : Fichten/ Tannenholz, maximaler
Feuchtigkeitsgehalt 12 %

Konstruktion:
Schlitz- und Zapfenverbindung mit umlaufender
Flügeldichtung und 2. Überschalgsdichtung

Rahmenverbreiterung: unten ca. 30 mm für Dämmkeil/
Unterfensterbank (erforderliche Höhen von Brüstung ca.
70 mm)

Glasart : beidseitig VSG
Innenseite/Außenseite: Verbundsicherheitsglas 6 mm
(VSG) als Durchfallschutz! (Ausführung nach DIN 18008)
Mitte: Wärmeschutzverglasung (Floatverglasung), Ug-Wert
ca. 0,5 bis 0,6 W/m²K,
nach Bedarf, mit Thermix-Scheibenverbindungsteg in
Schwarz.
Versiegelung der Gläser innen und außen in Schwarz.
Zwei Dichtungsebenen.

Innen: Nut umlaufend 13 x 13 mm, seitlich und oben für
Leibungsplatte
  Unten Falz für Simsen -> nach Absprache

Oberflächen: deckend weiß lackiert, Sikkens auf
Wasserbasis

oder glw. Produkt.
Angeb. Fabrikat : '....................................
...............'

Außen: Aluminium  RAL-Farbe 9007 GM

Beschläge und Fenstergriffgarnitur aus
pulverbeschichtetem
Aluminium, Farbe Silber / EV 1
Fenstergriffgarnitur: nicht abschließbar

Einbauposition: Putzräger auf Raffstorekasten = VK WDVS

Einbau und Montage nach RAL-Richtlinie/ nach aktuellem
Stand der Technik

Liefern und montieren, inkl. luftdichtem Einbau mit
Illbruck Trioplex

**9.1 Fensterelement 1- flg D als 2. Rettungsweg**
Fensterelement, 1-flüglig mit Dreh- Beschlag,
gemäß beiliegender Zeichnung.

Hier kein abschließbarer Griff!

Größe : ca. 1,21 x 1,90 m Rohmaß

Einbauort : EG Werkraum
Menge: 1,000 Stck

### Titel 10 BESCHATTUNGEN RAFFSTORE

*Hinweis*
Ausführungsdetails Raffstore

- Farbe Kasten u. Schienen RAL 9007 GM
  bzw. nach Standard-Farbkarte
- Farbe der Lamellen RAL 9007 graualuminium
  bzw. nach Standard-Farbkarte

- Vorbauraffstore mit Motor
- Standardbügel und Befestigungsmaterial
- Unterleiste des Behanges, farblich beschichtet wie
die Fenster
- Lamellen aus Aluminium mit Rand- Bördelung,
- Motorantrieb, 230 V, Hirschmannstecker
- U - Blende mit Putzträgerplatte
- inkl. Hinterdämmung 40 mm
(Einbauposition: Putzräger auf Raffstorekasten = VK
WDVS)
- Positionen der Motoren nach Abstimmung mit dem
ausführenden Elektriker!

Fenstermaß ohne Paket
Fabrikat : ROMA, Typ Modulo mit Putztäger GL 85
(gleiches Fabrikat wie neue Fenster im DG!)
Führung mit Schiene

od. glw. Produkt Angeb. Fabrikat :

.......................................................
.....

Liefern u. montieren

**10.1 Beschattung Raffstore, Vorbauelement**
Beschattung als Raffstore 1 teilig mit Elektrobedienung
liefern und montieren wie folgt:

Größe : ca. 1,60 x 1,92 m Rohmaß

Einbauort : EG Küche (Süd-West)
Menge: 1,000 Stck
Zuordnung: 395

**10.2 Beschattung Raffstore, Vorbauelement**
Beschattung als Raffstore 1 teilig mit Elektrobedienung
liefern und montieren wie folgt:

Größe : ca. 1,90 x 3,10 m Rohmaß

Einbauort : Schalfen Kleinkind, Gruppe Kleinkind 2
(Süd-West)
Menge: 3,000 Stck
Zuordnung: 395

**10.3 Beschattung Raffstore, Vorbauelement**
Beschattung als Raffstore 2 teilig mit Elektrobedienung
liefern und montieren wie folgt:

Größe : Balkontüre ca. 1,00 x 2,30 m Rohmaß
  Brüstungsfenster 1,00 x 1,60 m Rohmaß (BRH
ca. 0,70 m)

Einbauort : EG Personal (Süd-West)
Menge: 1,000 Stck
Zuordnung: 395

**10.4 Beschattung Raffstore, Vorbauelement**
Beschattung als Raffstore 1 teilig mit Elektrobedienung
liefern und montieren wie folgt:

Größe : ca. 1,21 x 1,90 m Rohmaß

Einbauort : EG Gruppe Kleinkind 1 (Nord-Ost)
Menge: 3,000 Stck
Zuordnung: 395

**10.5 Beschattung Raffstore, Vorbauelement**
Beschattung als Raffstore 1 teilig mit Elektrobedienung
liefern und montieren wie folgt:

Größe : ca. 1,21 x 1,90 m Rohmaß

Einbauort : EG Werkraum (Nord-Ost)
Menge: 1,000 Stck
Zuordnung: 395

### Titel 11 INNENFENSTERBÄNKE

**11.1 Fensterbank innen**
Fensterbank für innen aus Eichenholz astfrei wie folgt:
Stärke 30 mm, Tiefe bis ca. 300 mm Kanten 2 mm gefast
in Fensterbanknut, verdeckt befestigen.
Holzart : Eichenholz, maximaler Feuchtigkeitsgehalt 12%
Oberflächen: Farblos geölt

Einbauort: sämtliche Brüstungsfenster
Menge: 23,000 lfdm

### Titel 12 AUßENFENSTERBÄNKE

*Hinweis*
Wasserdichte und schlagregendichte Ausführung!
Dies muss vom Auftragnehmer über den Hersteller
schriftlich dokumentiert werden und muss der Bauleitung
ausgehändigt werden.

Einbau und Montage nach RAL-Richtlinie/  nach aktuellem
Stand der Technik

Liefern und montieren

2 te Dichtungsebene: Dämmkeil/ Unterfensterbank über
Gipser

**12.1 Fensterbänke aus Alumium bis 260 mm**
Alu- Fensterbänke mit wasserdichten und in sich
dehnfähigen Bordprofilen.
Inkl. Antidröhn- Beschichtung- Liefern und Montieren.
Fugendichtband zwischen Fensterbank-Anschraubsteg und
Fensterrahmen anbringen.
Hohlräume unter den Fensterbänken mit Füllschaum
ausschäumen bzw. mit Hohlraum mit Dämmung ausfüllen.
Fensterbankanker gemäß den Verarbeitungsrichtlinien des
Herstellers liefern und montieren.
Fensterbankhalter thermisch getrennt.
Die Fensterbänke müssen regendicht ohne Behinderung der
Dehnung eingepasst werden. Spezial-Bordprofile
aufstecken !
Endstücke in extra Position.
Vor der Bestellung der Fensterbänke sind die genauen
Maße zu prüfen.
Wasserdichte und schlagregendichte Ausführung !

Ausladung : bis 260  mm
Farbton : Farbton wie Fenster
Produkt : Gutmann GS 40/ 260

oder glw. Produkt.
Angeb. Fabrikat : '....................................
...............'

Einbauort: sämtliche Brüstungsfenster
Menge: 28,000 lfdm

**12.2 Fensterbankendstücker 260 mm für Putzfassade**
Fensterbankbordprofil links und rechts für Putzfassade
Produkt: GUTMANN Gleitabschluß BF 4006
Wasserdichte und schlagregendichte Ausführung !
Farbton : Farbton wie die Fenster
Ausladung : bis 260 mm
Preis je Paar !

Einbauort: sämtliche Brüstungsfenster
Menge: 11,000 Paar
Zuordnung: 338

**12.3 GUTMANN Entwässerungsmodul DELTA bis 260 mm**
Mit Hilfe des Entwässerungsmoduls GUTMANN DELTA werden
einfach und sicher die Probleme gelöst, welche beim
Einbau von Fensterbänken häufig in den Eckbereichen
durch undichte Bauanschlussfugen vorhanden sind.
Produkt: GUTMANN Entwässerungsmodul DELTA
Wasserdichte und schlagregendichte Ausführung!
Ausladung : bis 260 mm
Preis je Paar !

Einbauort: sämtliche Brüstungsfenster mit Fensterbank
Menge: 11,000 Paar
Zuordnung: 338

### Titel 13 STUNDENSÄTZE

*Hinweis*
Facharbeiterstunden für die Fensterbauarbeiten, welche
nicht in den Positionen erfasst sind und gegen Nachweis
zur Ausführung kommen.
Die Abrechnung erfolgt über die tatsächliche
Arbeitszeit.
Rapportberichte sind täglich der Bauleitung
zuzustellen.
In den Einheitspreis sind Kleinmaschinen und -geräte,
sowie
die Fahrzeugkostenpauschale mit einzurechnen.

**13.1 Stundensatz Facharbeiter, Fensterbauarbeiten**
Menge: 10,000 Std
Zuordnung: 363

USt %: 19,00
